# Energetische Sanierung Doppelturnhalle Finsterwalde
Angebotsaufforderung (GAEB DA 2000 1.2a, DA83)
Projekt: 22-016
Währung: EUR
Eröffnung: 12.03.2026 00:00
Ausführungsbeginn: 20.05.2026
Ausführungsende: 31.12.2027
Auftraggeber: Stadt Finsterwalde, Schloßstraße 7/8, 03238 Finsterwalde, E-Mail h.wich@bauconzept.com
Erstellt mit: NEVARIS/ GXML Toolbox V3.3 R20240815, NEVARIS 25.2.0, 23.01.2026

## Los 11: Tischler - Innentüren / sonst. restauratorische Arbeiten

*Hinweis: Vorbemerkungen*
Baubeschreibung

Bauherr:
Stadt Finsterwalde
Schloßstraße 7/8
03238 Finsterwalde

Projekt: Energetische Sanierung der Doppelturnhalle Finsterwalde

Projektadresse: Doppelturnhalle Finsterwalde, August-Bebel-Str. 18, 03238 Finsterwalde

ALLGEMEINE ANGABEN:
Es handelt sich um ein 4-geschossigen Klinkerbau mit Teilunterkellerung im Haupttrakt.
Das Bauwerk ist etwa 39 m lang und 14 m breit. Ausgehend von Oberkante Gelände bis Oberkante
First kann die Bauwerkshöhe mit etwa 23 m angegeben werden. Im Gebäude sind im EG und 1 .OG zwei Turnhallen übereinander angeordnet. Aufgrund der Turnhallenhöhen von ca. 6 und 8 m sind die giebelseitigen Bereiche von Umkleiden, Geräteräumen usw. durch jeweils ein zusätzliches Zwischengeschoss gegliedert.
Die Planung umfasst die energetische Sanierung sowie die barrierefreie Erschließung des gesamten Gebäudes einschließlich der Ergänzung eines Aufzuges, die Neuordnung der Sanitär- und Umkleidebereiche in allen Geschossen des östlichen Gebäudebereichs (Haupttrakt), die Anordnung der erforderlichen Technikflächen sowie die Abgrenzung der Bereiche für Sport- und Lagerflächen in den Hallen und im westlichen Gebäudeteil (Nebentrakt).
Die Doppelturnhalle wird derzeit mit Erdgas versorgt. Mit der Sanierung des Gebäudes wird diese an das Fernwärmenetz angeschlossen.
Zunächst erfolgt die Entkernung mit Beseitigung alter Technik. Das Dach wird neu gedeckt und die Klinker-Fassade gereinigt, wobei Fenster und Türen erneuert werden. Im Innenbereich werden neue Wände mittels Trockenbau errichtet und das Raumkonzept neu umgesetzt. Die technischen Einrichtungen werden komplett erneuert. Die Turnhalle erhält einen Sportboden, andere Räume werden gefliest bzw. mit Linoleum ausgelegt.

GEGEBENHEITEN BAUSTELLE:
Die Doppelturnhalle befindet sich in der August-Bebel-Straße 18 und gehört zur Grundschule Stadtmitte der Sängerstadt Finsterwalde.
Die Baustellenzufahrt erfolgt über die Feuerwehrzufahrt von der August-Bebel-Straße 18 aus. Im Bereich Feuerwehrzufahrt dürfen keine Baustoffe und Kraftfahrzeuge abgestellt werden.

DENKMALSCHUTZ:
Die Doppelturnhalle ist ein Einzeldenkmal und wurde 1928 eingeweiht. Sie stellt auf Grund ihrer Bauform wie auch ihrer vielen bauzeitlichen Details eine Besonderheit im Land Brandenburg dar. Neben der markanten expressionistischen 20er Jahre Gestaltung des Äußeren sind auch im Inneren die originalen Gestaltungselemente, wie beispielsweise Türen, Sportgeräte und Wandverkleidungen fast vollständig erhalten und bilden einen wesentlichen Denkmalwert des Gebäudes.

KONSTRUKTION:
Außenwände: Ziegelmauerwerk
Fenster/Türen: Unsanierte Bereiche: zweiflügelige Holzkastenfenster bzw. Einfachfenster,
Außentüren aus Holz.
Geschossdecken: Stahlbetonrippendecken, Rippenabstand und -Höhe in Abhängigkeit der Stützweite.
Oberseitig mineralischer Estrich, auch mehrlagig, teilw. Steinholzestrich. Unterseitig Deckenputz mit Leisten und Schilfrohr als Putzträger.
Decke Abstellraum zwischen EG/1. ZG und OG/2. ZG Holzbalkendecke.
Decken der Emporen: Stahlbetonplatten
Decken Galeriebereiche: Stahlträger mit aufliegenden Hohldielen
Decke obere Halle zum Dachgeschoss: Unterseite Brettschalung geputzt, Holzkonstruktion mit gebogenen Bindern. Zwischen den Bindern liegt ein Korkdämmstoff und eine Mineralwolldämmung mit insg. 8cm Dicke, darauf eine Bitumenpappe.

GEPLANTE SANIERUNGSMASSNAHMEN:

Außenwände:
- Trockenlegung der Grundmauern
- Fassade reinigen und Fehlstellen ausbessern
- wärmeschutztechnische Aufbesserung durch Innendämmung
- Fenster nach historischem Vorbild erneuern, Blechabdeckung, Zeitzeugenfenster belassen
- Außentüren nach historischem Vorbild erneuern

Innenwände und Türen:
- Abbrucharbeiten / Entrümpelung
- Neue Wände zumeist Trockenbau als Installationswände / Vorsatzschalen
- Wandbekleidungen Fliesen / Putz
- Aufarbeitung der Bestandstüren, z.T. neue Türen

Decken und Fußböden:
- brandschutztechn. Ertüchtigung der Bestandsdecken gemäß den Anforderungen des baulichen

Brandschutzes
- Decke über KG Dämmung zw. den Rippen, Zustand Rippendecke kontrollieren, Sperr- und

Dämmschichten / Estrich / Fliesen
-Geschossdecken: Zustand Rippendecken kontrollieren, Ertüchtigung Brandschutz von
unten / Unterdecken / Aufbringen von Estrich / Linoleum / Fliesen

Hallen:
-Auslagerung der Sportgeräte
-neuer Fußbodenaufbau mit Dämmung / Fußbodenheizung im OG / flächenelastischer Sportboden mit Linoleum

Umkleide / Sanitärbereiche:
-neuer Fußbodenaufbau (Fußbodenheizung, Estrich, Fliesen bzw. Linoleum,) und Trennwänden aus
Trockenbau
-Unterdecken gemäß Brandschutzanforderungen
-Stirnseitige Prallwände und herstellen von Ballwurfsicherheit

Dachboden
- Ertüchtigung Dachtragwerk
- Dämmung der Deckenebene / Gewölbedecke
- Laufbohlen oberhalb der Deckenbalken im Dachgeschoss nur an ausgewählten Stellen

Dach
-Neueindeckung mit Holländische Dachpfanne

Historische Sportgeräte
-Aufarbeitung und Wiedereinbau der historischen Sportgeräte und Wandverkleidung

WC-Trennwände
-Aufarbeitung und Wiederverwendung der hist. WC-Trennwände

Außenanlagen
-Zugang zum Gebäude barrierefrei herrichten. Errichtung einer neuen Toranlage nach hist. Vorbild.

Ausführungszeit: siehe Formblatt 214

Lagerflächen in Abstimmung mit der Bauleitung - eingeschränkte Platzverhältnisse
Vertragsgrundlage: VOB in aktueller gültiger Fassung

Zusätzliche allgemeine Vertragsbedingungen:

1. Der Auftragnehmer unterhält seine eigene Baustelleneinrichtung Flächennutzungen ausschließlich nach Abstimmung mit der Bauleitung.

2. Dokumentation:
Folgende Dokumentionen sind geschuldete Leistung und vor der Abnahme 2 x in Papierform und 1 x Digital beizubringen :
- Prüfzeugnisse/ Prüfberichte, Prüfbücher und Zulassungen für eingesetzte Materialien
- Lieferscheine, Qualitätsnachweise für eingesetzte Materialien
- Bautagesbücher
- Produktdatenblätter

3. Fachunternehmer- Fachbauleitererklärungen und Konformitätserklärungen sind vor Abnahme an die Bauüberwachung in 1 x digital und 1x als Papier als pdf zu übergeben.

4. Bautages- und Arbeitsberichte sind arbeitstäglich zu führen.
Bautagesbücher sind täglich durchnummeriert mit Wetter außen und im Gebäude, Mitarbeiterzahl, verbaute Materialien mit Verbauungsort zu führen und mindestens wöchentlich der Bauleitung des Auftraggebers zu übergeben.

5. Die Teilnahme an den Bauberatungen ist während der Ausführungszeit wöchentlich durch einen fachlich kompetenten und deutschsprachigen Vertreter abzusichern.

6. Der Auftragnehmer hat seine Bauleistungen so auszuführen, dass die öffentlichen Straßen und Gehwegflächen nicht verschmutzt oder beschädigt werden. Verschmutzungen sind sofort und eigenständig vom AN zu entfernen.
Eventuelle Kosten, die dem Auftragnehmer aus Nichtbeachtung dieser Vorschrift entstehen, hat der Auftragnehmer in voller Höhe einschließlich eventuell entstehender Folgekosten zu tragen.

8. Es kann zu mehreren Unterbrechungen der Arbeiten kommen auf Grund von erforderlichen Vorleistungen dritter, dies ist im Angebot mit einzukalkulieren.

9. nach der BgbBo § 82 Abs. 4, haben folgende Unterlagen
-Prüfzeugnisse/ Prüfberichte und Zulassungen für eingesetzte Materialien
-Lieferscheine, Qualitätsnachweise für eingesetzte Materialien
grundsätzlich auf der Baustelle für eventuelle Kontrollen griffbereit zu liegen und auf Anforderung der Baubehörde oder Bauüberwachung mindestens in Kopie auszuhändigen.

10. die Pausenversorgung im Baustellenbereich ist nach BG-Bau A25 verboten, hierfür sind die Mannschaft-Container zu nutzen. Der An ist verpflichtet eigenen Müll täglich mitzunehmen und fachgerecht zu entsorgen.

*Hinweis: zusätzliche Angaben zu Stoffen, Bauteilen und Ausführung*
Angaben zu Stoffen und Bauteilen:

Holz muss frei von holzzerstörenden Pilzen und Insekten sein.
Es darf keine Markröhren und Querrisse aufweisen.
Bei wesentlichen - von der Holzart abhängigen - Unterschieden zwischen Kern- und Splintholz soll an sichtbaren Stellen bei nicht deckenden Beschichtungen kein Splint zu sehen sein.
Pfropfen und Dübel im sichtbaren Bereich müssen von gleicher Holzart und Faserrichtung sein.

Angaben zur Ausführung Allgemeines:

Alle Maße sind vor der Ausführung am Bau selbständig zu überprüfen.

Es ist zu kalkulieren das es zu Unterbrechungen der Arbeiten bei der Ausführungen kommen wird. Mehrfachanfahrten und durch diese Unterbrechung entstehenden Kosten jeglicher Art sind einzukalkulieren.

Vor Beginn der Arbeiten sind die tatsächlichen Einbauhöhen bezogen auf das gesamte Ausbausystem mit der Bauleitung abzustimmen, wenn unzulässige Toleranzen oder Änderungen des geplanten Fußbodenaufbaus festgestellt oder vermutet werden.

Der Auftragnehmer hat dem Auftraggeber auf die für das angebotene Fabrikat erforderlichen bauseitigen Leistungen rechtzeitig hinzuweisen. Falls erforderlich sind Detailzeichnungen zu übergeben.

Zugängliche Kanten von Türen (Türblätter, Zarge) dürfen nicht scharfkantig sein (§ 11 Abs. 1 DGUV Vorschrift 81); sie sind mindestens mit 2 mm Radius zu runden oder zu fasen.

Ecken und Kanten an Bauteilen, Installationsteilen und Einrichtungsgegenständen müssen bis in 2,00 m Höhe abgerundet sein (Radius/Fase mindestens 2 mm). Garderobenhaken sind gerundet auszuführen oder abzuschirmen (§ 11 Abs. 1 DGUV Vorschrift 81)

Später nicht mehr zugängliche Bauteile aus Stahl sind in verzinkter Ausführung einzubauen. Kontaktkorrosion ist auszuschließen.

Falzdichtungen sind, wenn möglich, nach den Malerarbeiten einzubauen.

Vor Ausführungsbeginn hat der Auftragnehmer mit dem Auftraggeber festzulegen, wo das zu verwendende Material auf der Baustelle gelagert werden kann, um gegenseitige Störungen der am Bau beteiligten Handwerker während der Bauausführung zu vermeiden.

Vor der Durchführung von Stemm-, Bohr- und Einsetzarbeiten an Estrichen sowie geputzten Wänden und Decken sind Leitungen mit einem Suchgerät zu orten.

Malerarbeiten dürfen durch montierte Beschläge nicht erschwert werden. Dem Auftragnehmer steht es frei, Beschläge - soweit technisch möglich - erst nach Abschluss der Malerarbeiten einzubauen.
Das Öffnen und Schließen von Fenstern und Türen muss jedoch möglich sein.

Bei Schleifarbeiten im Trockenverfahren sind Absauggeräte zu verwenden. Sind Schleifen und Spachteln vorgesehen, so bleiben die Anzahl der Schleifgänge und Spachtelaufträge sowie die Wahl der richtigen Körnung dem Auftragnehmer überlassen und sind auf die vorgesehene Beschichtung einzustellen.

Elastische Fugen sind grundsätzlich zu hinterfüllen, um eine Dreiflankenhaftung zu vermeiden. Als Hinterfüllung sind zugelassene geschlossenzellige, nicht saugende Materialien zu verwenden.
Elastische Dichtstoffe müssen überstreichbar sein. Die Angaben des Systemherstellers der Kunststofffensterprofile sind bindend für die konstruktive Ausbildung und die Materialauswahl.

Eloxiertes Leichtmetall oder polierte Beschläge sind während der Bauzeit gegen Beschädigung und Verunreinigung mit entsprechenden Folien oder Klebestreifen zu schützen. Diese sind später wieder restlos zu entfernen.

Werden für Schalldämmzwecke Bodendichtungen an Türen gefordert, so sind sie nachstellbar anzubringen. Das Nachstellen muss ohne Aushängen der Türen möglich sein. Die Art des Fußbodenbelages ist zu erfragen. Lippendichtungen sollen nicht ausschließlich parallel verstellbar sein.

Bestehen vom Beschlaghersteller Beschränkungen in der Belastung oder sind zusätzliche Befestigungen der Zargen oder Blendrahmen erforderlich, so ist der Auftraggeber darauf hinzuweisen.

Sonstige Angaben

Der Auftragnehmer hat dafür Sorge zu tragen, dass während der Ausführung seiner Leistungen immer mindestens ein fließend deutsch sprechender Mitarbeiter seiner Firma auf der Baustelle anwesend ist.
Zu den auf der Baustelle vorzuhaltenden Ausführungsunterlagen zählt neben den Ausführungsplänen auch eine Ausfertigung dieser Leistungsbeschreibung.

Mitgeltende Normen und Regeln Allgemeines:

Es gelten jeweils die Normen und Regeln in der zum Vertragsschluss gültigen Fassung einschließlich der Änderungen, Berichtigungen und Beiblätter. Soweit in der Leistungsbeschreibung auf Technische Spezifikationen, z. B. nationale Normen, mit denen Europäische Normen umgesetzt werden, europäische technische Zulassungen, gemeinsame technische Spezifikationen, internationale Normen, Bezug genommen wird, werden auch ohne den ausdrücklichen Zusatz: „oder gleichwertig“, immer gleichwertige Technische Spezifikationen in Bezug genommen.

Zusätzliche Technische Vetragsbedingungen (ZTV)
Tischlerarbeiten - Türen
Geltungsbereich und Ausführungsgrundlage:

Der sachliche Geltungsbereich ergibt sich aus:
Dieser Leistungsbeschreibung liegt die VOB mit ihren Teilen B  DIN 1961 Allgemeine Vertragsbedingungen für die Ausführung von Bauleistungen und C DIN 18299 Allgemeine Regelungen für Bauarbeiten jeder Art zu Grunde.
Es gelten folgende Normen, Vorschriften und Merkblätter:
" DIN 18202:2019-0Toleranzen im Hochbau - Bauwerke,
" DIN 4102-1 Brandverhalten von Baustoffen und Bauteilen
" DIN 18355:2019-09 Tischlerarbeiten
" DIN 18357 Beschlagsarbeiten
" DIN 18361:2023-09 Verglasungsarbeiten
" UVV Unfallverhütungsvorschriften,
" LBO die jeweils gültige Landesbauordnung,
" AEB die jeweils gültigen Abfallentsorgungsbestimmungen,

### Titel 1 Baustelleneinrichtung

**1.10 Tagesunterkunftcontainer, 4 Personen, 15 m²**
neuwertige Container stapelbar für Tagesunterkunft liefern aufbauen an das Baustromnetz anschließen und wieder abbauen.
stapelbar, beheizbar, mit Klimagerät
Außer den vollen Monaten werden Teilzeiten nach Tagen zu 1/30 des Einheitspreises abgerechnet.
Ausstattung 2 Tische 4 Stühle
Containergröße: ca. 15 m² (6,0/2,5 m)
Nutzungsdauer: '1' Monate
Menge: 1 Stk

**1.20 Tagesunterkunftcontainer, 4 Personen, 15 m²**
neuwertige Container stapelbar für Tagesunterkunft vorhalten
stapelbar, beheizbar, mit Klimagerät
Außer den vollen Monaten werden Teilzeiten nach Tagen zu 1/30 des Einheitspreises
abgerechnet.
Ausstattung 2 Tische 4 Stühle
Containergröße: ca. 15 m² (6,0/2,5 m)
Nutzungsdauer: '2' Monate
Menge: 1 StMt

**1.30 Einrichten und Räumen der Baustelle, Vorhalten**
Einrichten und Räumen der Baustelle, Vorhalten der Baustelleneinrichtung für sämtliche im LV aufgeführten Leistungen.
Vom AN sind eigenverantwortlich auch alle für seine Leistungen erforderlichen Arbeits- und Montageebenen, -bühnen oder -gerüste sowie (Arbeits-)Schutzeinrichtungen zu stellen, vorzuhalten und wieder zu entfernen.
Die entstehenden Kosten für das Einholen sämtlicher erforderlicher Genehmigungen incl. anfallender Gebühren für den Transport mit Begleitfahrzeugen und die Montage sowie für eventuelle Verkehrseinschränkungen von öffentlichen Straßen incl. Verkehrssicherung und -regelung etc. sind einzurechnen.
Ein Kraneinsatz ist vom AN selbst zu organisieren. Die Kranstellfläche ist, soweit erforderlich, eigenständig vorzurichten und im Anschluss wieder in den Ursprungszustand zu versetzen.
Es obliegt dem AN, die Befahrbarkeit von Flächen zu prüfen und gegebenenfalls für seine Bedingungen herzurichten; bei Bedarf sind Lastverteilungsplatten aus Stahl zu verlegen bzw. der Untergrund entsprechend tragfähig herzustellen.
Der Bauablauf ist vom AN so zu organisieren, dass es zu keinen Unterbrechungen, Stillstands- und Wartezeiten bei der Montage kommt.
Menge: 1 pau

### Titel 2 Tischler -Trennwände

**2.10 Wiederverwendung der historischen Trennwände**
Historische Trennwände behutsam komplett ausbauen und zur Wiederverwendung aufbereiten, lagern beim AN sowie wiedereinbauen.
- Drückergarnituren ausbauen und neue einbauen
- Demontage der Türblätter, lagern beim AN im Bedarfsfall Aufarbeitung, Wiedereinbau
- vorhandenen Farbanstrich entfernen
- defekte Holzteile ausbessern
- Demontage aller Beschläge zur möglichen Wiederverwendung, Beschlagteile prüfen, im Bedarfsfall Aufarbeitung der Beschläge
- Holzwände in der Tiefe ca. 52 cm in gleicher Optik ergänzen
Aus den 2 Doppelkabinen werden 1x eine Doppelkabine und 2x eine Einzelkabinen
Größe 1,03 x 1,68 m (jeweils 2 Kabinen)
Vorbereitet für Malerleistungen

Ausführungsort:
1 x EG Einzelkabine
1x ZG Doppelkabine
1x OG Einzelkabine

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Menge: 2 Stk

### Titel 3 Tischler - aufzuarbeitende Holz Innentüren

*Hinweis: Leitbeschreibung - aufzuarbeitende Holz Innentüren*
Alle Türen sind komplett vor Beginn der Arbeiten im Gebäude auszubauen und beim AN zu lagern und aufzuarbeiten.
Vor den Ausbau sind die Türen ist eine fototechnisch Bestandsaufnahme zu Dokumentieren. Doku ist dem Bauherr in digital zu übergeben.
Alle neuen Einbauteile sind zu Bemustern und von AG freizugeben.

Technische Beanspruchung:
technische Beanspruchung wie in den Einzelbeschreibungen vorgesehen, ( M, DS oder SS),

Zugängliche Kanten von Türen (Türblätter, Zarge) dürfen nicht scharfkantig sein (§ 11 Abs. 1 DGUV Vorschrift 81); sie sind möglichst mit 2 mm Radius zu runden oder zu fasen.

Ertüchtigung Innentüren dicht- und selbschließend wie folgt:
- Einfräsen einer Nut
- 3 seitig umlaufend für Einbau der Gummidichtung
- Liefern und Einbau der Gummidichtung
- Richten und Gangbarmachen der Tür nach dem Einbau der Dichtung
- vor Übergabe (Abnahme) an den Bauherren nochmaliges Einstellen der Türen

Türblatt:
Türblatt aus Holz und Holzwerkstoffen, Dicke = 42 mm
Türblattoberfläche belegt mit HPL Schichtpressstoffplatten nach DIN 16925, 1,2 mm
Türblattkante 3-seitig als PU-Kante, gerundet mit Radius 2 mm
Farbton nach Wahl des AG

Feuerschutzabschlüsse und Rauchschutzabschlüsse:
Rauch- und Brandschutztüren sind generell als geprüfte Einheit aus Türzarge, Türblatt und den für die Funktion erforderlichen Beschlägen als einheitliches System auszuführen.
Feuerschutztüren müssen selbstschließend sein. Als Betriebszustand gilt "ständig geschlossen", falls nicht anders beschrieben oder in den Planungsunterlagen ersichtlich.
Zu jeder Funktionstür sind vom Hersteller Einbau- und Wartungsanleitungen sowie Einbaurichtlinien aus dem Zulassungsbescheid mitzuliefern. Erforderliche Abnahmen und Inbetriebnahmen sind als Leistung des AN rechtzeitig durchführen zu lassen und zu dokumentieren. Dokumentation und Prüfbücher sind in der Doku mit abzugeben.

Zargen:
Umfassungszarge, alternativ als Eck- und Ergänzungszarge, aus Stahlblech, Dicke mind. 1,5mm,
geeignet für nachträglichen Einbau in Mauerwerk- Trockenbauwand, 2-teilig Zarge, verdeckte Befestigung an fertiger Wand,
vorgerichtet für Türflügel mit Dickfalz,
vorgerichtet für Bänder, jeweils mit 3D-Aufnahmeelement, Dichtungsprofil DIN EN 12365-1:2003-12 als Hohlkammerprofil aus EPDM (APTK),
umlaufend mit Sickenkante 15mm, ohne Bodeneinstand, Rahmenoberfläche verzinkt und grundiert,
Hinterfüllend der Zarge vollvolumig, incl. sauberer Ausbildung der Fugen zum Bauwerk gem. DIN 18360 Pkt. 3.1.4.5, Sind Umfassungszargen mit Mörtel zu füllen, ist die Tür bis zur Erhärtung geschlossen zu halten und gegen unbefugtes Öffnen zu sichern. Einschäumen von Türen ist nur mit zugelassenem Brandschutzschaum zulässig
Befestigungsuntergrund Mauerwerk- und Trockenbauwände, nicht verputzt.
Stahlzargen und Zargen aus Holzwerkstoffen dürfen Abweichungen nur nach DIN 18101 besitzen.

Türbänder:
3-dimensional verstellbare Konstruktionsbänder, (3D, Objektbänder)
kugelgelagert, in Bronze, dunkel patiniert, matt
Anzahl und Größe sind entsprechend Türblatt und Anforderungen auszuwählen.

Drückergarnituren:
Objektgarniturklasse 3-4
die Oberfläche von Türschließern in Bronze, dunkel patiniert, matt
U-Form entsprechend Detailzeichnungen
mit Drücker - Langschild,
Bemusterung und Freigabe durch Bauherr

angebotenes Fabrikat:.................................................

Einsteckschloss:
Stulp in Bronze, dunkel patiniert, matt
Schlossklasse 3 (SK3)
vorgerichtete für Profilzylinder

angebotenes Fabrikat:.................................................

Panikverschluss-Türen in Flucht- und Rettungswegen:
Anti-Panikbeschläge sind an allen Türen in Flucht- und Rettungswegen mit Betätigung in Fluchtrichtung erforderlich, um ein jederzeitiges ungehindertes Öffnen dieser Türen sicherzustellen.
Soweit bei 2-flg. Türen die erforderliche lichte Türdurchgangsbreite vom Gangflügel alleine nicht gewährleistet wird, sind Vollpanikbeschläge mit Schaltschloss in die Standflügel zu integrieren, die Betätigungsseiten sind hierbei fluchtrichtungsabhängig festzulegen. Erforderlichenfalls sind beidseitige Betätigungen auf Standflügeln vorzusehen.
Alle Türen in Flucht- und Rettungswegen sind ausschließlich mit nach EN 179 geprüften Türdrückern auszurüsten. Die in diesen Normen geforderten geringen Betätigungskräfte werden vom Türhersteller in der Kombinationsprüfung von Tür und Beschlag mit Prüfnachweisen belegt.

Türschließer mit Öffnungsunterstützung :
Die Oberfläche von Türschließern ist in Bronze, dunkel patiniert, matt vorzusehen. Obentürschließer sind standardmäßig mindestens als Gleitschienentürschließer (GLS) mit mechanischer Feststellung auszuführen. Scherentürschließer sind nicht zulässig.

angebotenes Fabrikat:.................................................

Schließfolgeregelung 2 flg. Innentüren:
OTS mit Schließfolgeregelung
Lieferung und Einbau eines Obentürschließers, mit Schließfolgeregelung, mit Gleitschiene, nach DIN EN 1154:2003-04, Größe 3-5, für
barrierefreie Türen nach DIN 18040 bis  Flügelbreite 1.250 mm bei max. 47 Nm
Schließkraft einstellbar, hydraulicher Endschlag und Schließgeschwindigkeit einstellbar,
mit integrierter Öffnungsdämpfung, für vorbeschrieben Innentür passend,
Anordnung Bandgegenseite - Kopfmontage

Aufarbeitung Holztüren:
Reinigen des Untergrundes von groben Verschmutzungen
entfernen aller Farbreste und Öle, entfernen von Beschichtungen
Ausbessern von umfangreichen Schäden in der Altbeschichtung und im Untergrund. Vorbehandeln ungeeigneter Untergründe durch Hochdruckreinigen, aufrauen oder anlaugen,
Vorbereitet für Malerleistungen
fehlende und beschädigte Profile sind zu ergänzen (Profilleistenrautenform)

Beschlag:
Oberfläche in Bronze, dunkel patiniert, matt

angebotenes Fabrikat:.......................................................

**3.10 IT 0.07 Holztüre 1,96x2,15 Sanierung Türschlag ändern EG**
Türnummer: IT 0.07 - Raum-Nr. 0.06  Türelement drehen (Zargenspiegeltausch)
Bestands Holztüre mit Umfassungszarge im EG, ausbauen, aufarbeiten für zum späteren gedrehten Einbau und Wiedereinbau beim AN lagern
Drehtür 1flg.

Aus Platzgründen muss die Tür in der Aufschlagsrichtung geändert werden.
Der Einbau erfolgt diagonal gespiegelt:
Türen aushängen,
Türblatt eventuell anpassen
inklusive aller Nebenleistungen

- Drückergarnituren ausbauen
- Demontage der Türblätter
- vorhandenen Farbanstrich komplett entfernen, Reinigen des Untergrundes von groben Verschmutzungen wie Farbreste und Öle, entfernen von Beschichtungen

 angebotenes Verfahren:

- Ausbessern von umfangreichen Schäden in der Altbeschichtung und im Untergrund. Vorbehandeln ungeeigneter Untergründe durch Hochdruckreinigen, aufrauen oder anlaugen,
- Entfernen von Algen- und Pilz- Nässebefall,
- defekte Holzteile ausbessern
- Schablonieren und Anbringen von Abschlussborden und dergleichen
- Beschlagteile prüfen im Bedarfsfall erneuern,
- abkleben von Dichtungsprofilen
- verfüllen von Fugen und Anschlüsse an angrenzende Bauteile, Einbau von Profilen
- malerfertig vorbereitet
all diese Leistungen sind als komplett Preis mit Material, Lohn Lohnnebenkosten und sonstigen Kosten, in die Einzelposition einzukalkulieren.

Abmessungen:
Größe: 0,92 x 2,01 m
Wandstärke inkl. Putz: 0,13 m Bestand Mauerwerk

DIN:
DIN: Links

Zarge:
Holz Bestand - Umfassungszarge

Türblatt:
Holz gefälzt Bestand

Beschlag: Oberfläche in Bronze, dunkel patiniert, matt
Drücker / Drücker
vorgerichtet für Profilzylinder

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Menge: 1 Stk

**3.20 IT 0.12 Holztüre 0,55x1,52 Sanierung EG**
Türnummer: IT 0.12 - Raum-Nr.  0.11
Rahmentüre mit Glattfüllung
Bestands Holztüre mit Umfassungszarge im EG, ausbauen, aufarbeiten und bis zum wieder einbauen beim AN lagern.
- Drückergarnituren ausbauen
- Demontage der Türblätter
- vorhandenen Farbanstrich entfernen, Reinigen des Untergrundes von groben Verschmutzungen

angebotenes Verfahren:....................................................................

- entfernen aller Farbreste und Öle, entfernen von Beschichtungen
- Ausbessern von umfangreichen Schäden in der Altbeschichtung und im Untergrund. Vorbehandeln ungeeigneter Untergründe durch Hochdruckreinigen, aufrauen oder anlaugen,
- Entfernen von Alten- und Pilz- Nässebefall,
- defekte Holzteile ausbessern
- neue Holzbeschichtung aufbringen, Aufbringen von Grundierungen und Bioziden
- Beschlagteile prüfen im Bedarfsfall erneuern,
- abkleben von Dichtungsprofilen
- verfüllen von Fugen und Anschlüsse an angrenzende Bauteile, Einbau von Profilen
all diese Leistungen sind als komplett Preis mit Material, Lohn Lohnnebenkosten und sonstigen Kosten, in die Einzelposition einzukalkulieren.

Abmessungen:
Größe: 0,55 x 1,52 m
Wandstärke inkl. Putz: 0,145 m Bestand Mauerwerk

DIN:
DIN: Rechts

Zarge:
Holz Bestand - Umfassungszarge

Türblatt:
Holz gefälzt Bestand

Beschlag: Oberfläche in Bronze, dunkel patiniert, matt
Wechselgarnitur - Knauf / Drücker
vorgerichtet für Profilzylinder

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Menge: 1 Stk

**3.30 IT 0.01 Holztüre 1,96x2,15 Sanierung EG**
Türnummer: IT 0.01 - Raum-Nr. 0.01
Bestands Holztüre mit Umfassungszarge im EG, ausbauen, aufarbeiten und bis zum Wiedereinbau beim AN lagern
Drehtür 2flg.
- Drückergarnituren ausbauen
- Demontage der Türblätter
- vorhandenen Farbanstrich entfernen, Reinigen des Untergrundes von groben Verschmutzungen
- komplettes entfernen aller Farbreste und Öle, entfernen von Beschichtungen

angebotenes Verfahren:............................................

- Ausbessern von umfangreichen Schäden in der Altbeschichtung und im Untergrund. Vorbehandeln ungeeigneter Untergründe durch Hochdruckreinigen, aufrauen oder anlaugen,
- Entfernen von Algen- und Pilz- Nässebefall,
- defekte Holzteile ausbessern
- neue Holzbeschichtung aufbringen,
- Schablonieren und Anbringen von Abschlussborden und dergleichen
- Beschlagteile prüfen im Bedarfsfall erneuern,
- abkleben von Dichtungsprofilen
- verfüllen von Fugen und Anschlüsse an angrenzende Bauteile, Einbau von Profilen
all diese Leistungen sind als komplett Preis mit Material, Lohn Lohnnebenkosten und sonstigen Kosten, in die Einzelposition einzukalkulieren.

Abmessungen:
Größe: 1,96 x 2,15 m
Wandstärke inkl. Putz: ca. 0,40 m Bestand Mauerwerk
Anforderung:
ds+ss (vollwandig, dicht- und selbschließend)

DIN:
DIN: Links

Zarge:
Holz Bestand - Umfassungszarge

Türblatt:
Holz gefälzt Bestand

Beschlag: Oberfläche in Bronze, dunkel patiniert, matt
Drücker / Drücker
vorgerichtet für Profilzylinder
Fluchttür DIN EN 179

Ausrüstung:
Obertürschließer mit Gleitschiene in Bronze, dunkel patiniert, matt
Bandgegenseite
E-Öffner
Panikfunktion

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Menge: 1 Stk

**3.40 IT 1.01 Holztüre 0,92x2,13 Sanierung 1. ZwG**
Türnummer: IT 1.01 - Raum-Nr.  1.01
Bestands Holztüre mit Umfassungszarge im 1 ZwG, ausbauen, aufarbeiten und bis zum wieder einbauen beim AN lagern
Drehtür 1flg.
- Drückergarnituren ausbauen
- Demontage der Türblätter
- vorhandenen Farbanstrich entfernen, Reinigen des Untergrundes von groben Verschmutzungen
- komplettes entfernen aller Farbreste und Öle, entfernen von Beschichtungen

angebotenes Verfahren:.......................................................

- Ausbessern von umfangreichen Schäden in der Altbeschichtung und im Untergrund. Vorbehandeln ungeeigneter Untergründe durch Hochdruckreinigen, aufrauen oder anlaugen,
- Entfernen von Algen- und Pilz- Nässebefall,
- defekte Holzteile ausbessern
- Beschlagteile prüfen im Bedarfsfall erneuern,
- abkleben von Dichtungsprofilen
- verfüllen von Fugen und Anschlüsse an angrenzende Bauteile, Einbau von Profilen
all diese Leistungen sind als komplett Preis mit Material, Lohn Lohnnebenkosten und sonstigen Kosten, in die Einzelposition einzukalkulieren.

Abmessungen:
Größe: 0,92 x 2,13 m
Wandstärke inkl. Putz: 0,40 m Bestand Mauerwerk

DIN:
DIN: Links

Anforderungen:
ds+ss (vollwandig, dicht und selbstschließend)
s (starke Beanspruchung)

Zarge:
Holz Bestand - Umfassungszarge

Türblatt:
Holz gefälzt Bestand

Beschlag: Oberfläche in Bronze, dunkel patiniert, matt
Drücker / Drücker
vorgerichtet für Profilzylinder
Fluchttür nach DIN 179
Obentürschließer mit Gleitschiene Oberfläche in Bronze, dunkel patiniert, matt
Bandgegenseite
Freilaufschließung
Feststellanlage
Panikfunktion

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Menge: 1 Stk

**3.50 IT-1.02 Holztüre 0,92x2,045 1. ZwG Sanierung**
Türnummer: IT 1.02 - Raum-Nr. 1.02
Bestands Holztüre mit Umfassungszarge im 1 ZwG, ausbauen, aufarbeiten und bis zum wieder einbauen beim AN lagern
Drehtür 1flg.
- Drückergarnituren ausbauen
- Demontage der Türblätter
- vorhandenen Farbanstrich entfernen, Reinigen des Untergrundes von groben Verschmutzungen
- komplettes entfernen aller Farbreste und Öle, entfernen von Beschichtungen

angebotenes Verfahren:.................................................

- Ausbessern von umfangreichen Schäden in der Altbeschichtung und im Untergrund. Vorbehandeln ungeeigneter Untergründe durch Hochdruckreinigen, aufrauen oder anlaugen,
- Entfernen von Alten- und Pilz- Nässebefall,
- defekte Holzteile ausbessern
- Beschlagteile prüfen im Bedarfsfall erneuern,
- abkleben von Dichtungsprofilen
- verfüllen von Fugen und Anschlüsse an angrenzende Bauteile, Einbau von Profilen
all diese Leistungen sind als komplett Preis mit Material, Lohn Lohnnebenkosten und sonstigen Kosten, in die Einzelposition einzukalkulieren.

Abmessungen:
Größe: 0,92 x 2,13 m
Wandstärke inkl. Putz: 0,38 m Bestand Mauerwerk

DIN:
DIN: Links

Anforderungen:
s (starke Beanspruchung)

Zarge:
Holz Bestand - Umfassungszarge

Türblatt:
Holz gefälzt Bestand

Beschlag: Oberfläche in Bronze, dunkel patiniert, matt
Wechselgarnitur - Knauf / Drücker
vorgerichtet für Profilzylinder

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Menge: 1 Stk

**3.60 IT-1.05 Holztüre 0,92x2,05 Sanierung Türschlag ändern 1. ZwG**
Türnummer: IT 1.05 - Raum-Nr.  1.05 Türelement drehen (Zargenspiegeltausch) mit Türunterschnitt mind. 3,5 cm
Bestands Holztüre mit Umfassungszarge im 1. ZwG, ausbauen, aufarbeiten für zum späteren gedrehten Einbau Wiedereinbau beim AN lagern
Drehtür 1flg.

Aus Platzgründen muss die Tür in der Aufschlagsrichtung geändert werden.
Der Einbau erfolgt diagonal gespiegelt:
Türen aushängen,
Türblatt eventuell anpassen
inklusive aller Nebenleistungen

- Drückergarnituren ausbauen
- Demontage der Türblätter
- vorhandenen Farbanstrich entfernen, Reinigen des Untergrundes von groben Verschmutzungen
- komplettes entfernen aller Farbreste und Öle, entfernen von Beschichtungen

angebotenes Verfahren:......................................................

- Ausbessern von umfangreichen Schäden in der Altbeschichtung und im Untergrund. Vorbehandeln ungeeigneter Untergründe durch Hochdruckreinigen, aufrauen oder anlaugen,
- Entfernen von Alten- und Pilz- Nässebefall,
- defekte Holzteile ausbessern
- Beschlagteile prüfen im Bedarfsfall erneuern,
- abkleben von Dichtungsprofilen
- verfüllen von Fugen und Anschlüsse an angrenzende Bauteile, Einbau von Profilen
all diese Leistungen sind als komplett Preis mit Material, Lohn Lohnnebenkosten und sonstigen Kosten, in die Einzelposition einzukalkulieren.

Abmessungen:
Größe: 0,92 x 2,05 m
Wandstärke inkl. Putz: 0,13 m Bestands Mauerwerk

DIN:
DIN: Links
Anforderungen:
Nassraum
s (starke Beanspruchung)

Zarge:
Holz Bestand - Umfassungszarge

Türblatt:
Holz gefälzt Bestand
Türunterschnitt mind. 3,5 cm

Beschlag: Oberfläche in Bronze, dunkel patiniert, matt
Drücker / Drücker
vorgerichtet für Profilzylinder

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Menge: 1 Stk

**3.70 IT-1.08 Holztüre 0,925x1,92 Sanierung 1. ZwG**
Türnummer: IT 1.08 - Raum-Nr. 1.09
Bestands Holztüre mit Umfassungszarge im 1 ZwG, ausbauen, aufarbeiten und bis zum wieder einbauen beim AN lagern
Drehtür 1flg.
- Drückergarnituren ausbauen
- Demontage der Türblätter
- vorhandenen Farbanstrich entfernen, Reinigen des Untergrundes von groben Verschmutzungen
- komplettes entfernen aller Farbreste und Öle, entfernen von Beschichtungen

angebotenes Verfahren:.......................................................

- Ausbessern von umfangreichen Schäden in der Altbeschichtung und im Untergrund. Vorbehandeln ungeeigneter Untergründe durch Hochdruckreinigen, aufrauen oder anlaugen,
- Entfernen von Alten- und Pilz- Nässebefall,
- defekte Holzteile ausbessern
- Beschlagteile prüfen im Bedarfsfall erneuern,
- abkleben von Dichtungsprofilen
- verfüllen von Fugen und Anschlüsse an angrenzende Bauteile, Einbau von Profilen
all diese Leistungen sind als komplett Preis mit Material, Lohn Lohnnebenkosten und sonstigen Kosten, in die Einzelposition einzukalkulieren.

Abmessungen:
Größe: 0,925 x 1,92 m
Wandstärke inkl. Putz: 0,40 m Bestands Mauerwerk

DIN:
DIN: Rechts

Anforderungen:
ds+ss (vollwandig, dicht und selbstschließend)
s (starke Beanspruchung)

Zarge:
Holz Bestand - Umfassungszarge

Türblatt:
Holz gefälzt Bestand

Beschlag: Oberfläche in Bronze, dunkel patiniert, matt
Wechselgarnitur - Knauf / Drücker
vorgerichtet für Profilzylinder

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Menge: 1 Stk

**3.80 IT-2.01 Holztüre 1,35x2,16 Sanierung OG**
Türnummer: IT 2.01 - Raum-Nr.  2.01
Bestands Holztüre mit Umfassungszarge im OG, ausbauen, aufarbeiten und bis zum wieder einbauen beim AN lagern
Drehtüre 2flg.
- Drückergarnituren ausbauen
- Demontage der Türblätter
- vorhandenen Farbanstrich entfernen, Reinigen des Untergrundes von groben Verschnutzungen
- komplettes entfernen aller Farbreste und Öle, entfernen von Beschichtungen

angebotenes Verfahren:...................................................................................

- Ausbessern von umfangreichen Schäden in der Altbeschichtung und im Untergrund. Vorbehandeln ungeeigneter Untergründe durch Hochdruckreinigen, aufrauen oder anlaugen,
- Entfernen von Alten- und Pilz- Nässebefall,
- defekte Holzteile ausbessern
- Beschlagteile prüfen im Bedarfsfall erneuern,
- abkleben von Dichtungsprofilen
- verfüllen von Fugen und Anschlüsse an angrenzende Bauteile, Einbau von Profilen
all diese Leistungen sind als komplett Preis mit Material, Lohn Lohnnebenkosten und sonstigen Kosten, in die Einzelposition einzukalkulieren.

Abmessungen:
Größe: 1,35 x 2,16 m
Wandstärke inkl. Putz: 0,40 m Bestands Mauerwerk

DIN:
DIN: Links

Anforderungen:
ds+ss (vollwandig, dicht und selbstschließend)
s (starke Beanspruchung)

Zarge:
Holz Bestand - Umfassungszarge

Türblatt:
Holz gefälzt Bestand

Beschlag: Oberfläche in Bronze, dunkel patiniert, matt
Drücker / Drücker
vorgerichtet für Profilzylinder
Fluchttür nach DIN 179
Obertürschließer mit Gleitschiene in Bronze, dunkel patiniert, matt
Bandgegenseite
E-Öffner
Panikfunktion

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Menge: 1 Stk

**3.90 IT-2.05 Holztüre 0,91x2,05 Sanierung OG**
Türnummer: IT 2.05 - Raum-Nr.  2.06 mit Türunterschnitt mind. 3,5 cm
Bestands Holztüre mit Umfassungszarge im OG, ausbauen, aufarbeiten und bis zum wieder einbauen beim AN lagern
Drehtür 1flg.
- Drückergarnituren ausbauen
- Demontage der Türblätter
- vorhandenen Farbanstrich entfernen, Reinigen des Untergrundes von groben Verschmutzungen
- komplettes entfernen aller Farbreste und Öle, entfernen von Beschichtungen

angebotenes Verfahren:

- Ausbessern von umfangreichen Schäden in der Altbeschichtung und im Untergrund. Vorbehandeln ungeeigneter Untergründe durch Hochdruckreinigen, aufrauen oder anlaugen,
- Entfernen von Algen- und Pilz- Nässebefall,
- defekte Holzteile ausbessern
- Beschlagteile prüfen im Bedarfsfall erneuern,
- abkleben von Dichtungsprofilen
- verfüllen von Fugen und Anschlüsse an angrenzende Bauteile, Einbau von Profilen
all diese Leistungen sind als komplett Preis mit Material, Lohn Lohnnebenkosten und sonstigen Kosten, in die Einzelposition einzukalkulieren.

Abmessungen:
Größe: 0,91 x 2,05 m
Wandstärke inkl. Putz: 0,13 m bestands Mauerwerk

DIN:
DIN: Links

Anforderungen:
Nassraum
S (starke Beanspruchung)

Zarge:
Holz Bestand - Umfassungszarge

Türblatt:
Holz gefälzt Bestand
Türunterschnitt mind. mind. 3,5 cm

Beschlag: Oberfläche in Bronze, dunkel patiniert, matt
Drücker / Drücker
vorgerichtet für Profilzylinder
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Menge: 1 Stk

**3.100 Übergangsprofil gerade, aus Aluminium**
Übergangsprofil gerade, aus Aluminium, sichtbare Breite bis 50mm, auf den Boden aufsetzen, befestigen mit Dübeln und Schrauben, in Einzellänge ab 0,9 m.
Einbau in Türdurchgängen.

Ausführungsort: alle Geschosse
Menge: 10 m

### Titel 4 Drehtürantrieb Innentür

**4.10 Drehtürantrieb barrierefreie Innentür**
barrierefreie Drehtürantrieb
Zweiflügelig, Standflügel nur mit Türschließerfunktion, mit durchgängiger oder geteilter Abdeckhaube, mit integrierter Schließfolgeregelung zertifiziert nach  DIN EN 1158:2006, liefern und einbauen
für bauseitige Anschlagtüren als geräuscharmer elektromechanischer Drehtürantrieb am Gangflügel für Innentüren, in 70 mm Bauhöhe, mit verstellbarer Federkraft EN Größe 4-7,
Standflügeltürschließer EN Größe 1-7, geprüft und zertifiziert nach DIN EN 16005.
Erleichterte manuelle Öffnung durch die „Smart swing“-Funktion (DIN 18040 optimiert) am Gangflügel, mit Montageplattensatz
Intelligente digitale Steuerung (DIN EN ISO 13849-1 und Performance Level D nach DIN EN ISO 13849-1:2023-12)
Standflügel mit Türschließerfunktion: von vorn einstellbare Schließkraft, Schließgeschwindigkeit und Öffnungsdämpfung am Standflügel, mit optischer Größenanzeige

Ausführung:
drückend, Kopfmontage auf der Bandgegenseite mit Gestänge (EN 6-7), Standflügel  (EN 1-7)

Funktionen des Gangflügels:
Betriebsarten: Daueroffen,
Low Energy-Betrieb (Niedrigenergieantrieb) gemäß DIN EN 16005:2024-08
Leichtes manuelles Öffnen von Drehtüren aus der Schließlage (ab 0°) durch entkoppelten Energiespeicher und intelligente Auswertung der Sensorik, mit Türfreischaltung bei Innentüren ohne Windlast
Türschließerbetrieb mit momentengeregeltem Schließvorgang, Hinderniserkennung und Reversierung, Diagnosefunktion und Fehlerspeicher,
sämtliche Einstellungen über Display-Programmschalter möglich

Technische Merkmale:
Abmessungen: 70 x 130 x 720 mm (H x T x L)
Netzanschluss: 230 V AC, 50/60 Hz
Türflügelbreite Gangflügel: min./max. 800/1600 mm
Türflügelbreite Standflügel mit Gestänge: min./max. 470/1600 mm
Türflügelbreite Standflügel mit Gleitschiene: min./max. 580/1400 mm
Bandmaß min./max.: 1270 - 3200 mm
Türgewicht Gangflügel bei 930 mm: max. 600 kg
Türöffnungswinkel: ca. 110°
elektrischer Endschlag einstellbar
Offenhaltezeit einstellbar von 0 bis 60 Sekunden
Bahngesteuertes Öffnen und Schließen des Gangflügels

Hinweis Verriegelung:
Vorzusehen sind ein elektrischer Türöffner zur Freigabe der Tür, 24 V DC, als Gegenstück zum Fallenschloss, und ein Riegelschaltkontakt zur Abschaltung des Antriebs bei verriegelter Tür (1 Stück pro Antrieb).
Leichtmetallabdeckhaube im Farbton:
RAL nach Musterung Bauherr

Ausführungsort:
EG Tür 0.01
OG Tür 2.01

Angebotenes Fabrikat:
Menge: 2 Stk

**4.20 Absicherung**
Laserscanner liefern und einbauen, geprüft nach DIN EN 16005:2024-08, auf dem Türblatt montiert, zur Absicherung des Schwenkbereiches von Innentüren in Öffnungs- und Schließrichtung. Robust gegen alle Bodenverhältnisse (z.B. Reinstreifermatte, Metallschiene, dunkle und absorbierende Böden, glänzende und nasse Fliesen, Gitterroste).
Mit integrierter Wandausblendung und dynamischer Hauptschließkantenabsicherung.
Türflügelbreite: bis 2100 mm

Laserscanner Kit:
für Bandseite und für die Bandgegenseite, Schutzart IP 54 für Bandseite und Schutzart IP44 für die Bandgegenseite. Jeweils als Einzelmodul (linke bzw. rechte Variante)

Ausführung:
( ) nirofarben
( ) schwarz
( ) weiß

Schutzhaube zum Schutz des Laserscanners gegen Störeinflüsse
( ) nirofarben
( ) schwarz
( ) nach RAL

Ausführungsort:
EG Tür 0.01
OG Tür 2.01

Angebotenes Fabrikat:
Menge: 2 Stk

**4.30 Fingerschutzrollo**
Fingerschutzrollo als trennende Schutzeinrichtung nach DIN EN 16005:2024-08 für die Nebenschließkante an kraftbetätigten Türen liefern und einbauen.
Für den Einsatz an Feuer- und Rauchschutztüren geeignet (Zulassung des Türenherstellers beachten).
Auch geeignet für die Nachrüstung an Bestandstüren.

Merkmale:
- Selbsttätig auf konstante Spannung ziehendes Schutzrollo
- Manipulationssicher (verdeckte Verschraubung)
- Wartungsarm & reinigungsfreundlich
- Befestigungsmaterial enthalten

Ausführungsort: E
EG Tür 0.01
OG Tür 2.01

Angebotenes Fabrikat:
Menge: 2 Stk

**4.40 Ansteuerung**
Flächentaster liefern und einbauen,
Kunststoff, Schutzart IP30
Unterputz zur manuellen Auslösung
Abmessungen: 90 x 180 x 23 mm
weiß

Ausführungsort:
EG Tür 0.01
OG Tür 2.01

Angebotenes Fabrikat:
Menge: 2 Stk

**4.50 Öffnungsbegrenzung für Gleitschiene**
Öffnungsbegrenzer in Gleitschiene einbauen
Schützt Wand und Tür vor Beschädigungen durch Aufprallen

Ausführungsort:
EG Tür 0.01
OG Tür 2.01

Angebotenes Fabrikat:
Menge: 2 Stk

### Titel 5 Tischler - sonstiges

**5.10 Werkplanung**
Werkplanung für:

- Türen
- historische Sitzbänke
- WC-Trennwände
- Fensterbänke

Werkplanung 1 x in pdf und 1 x Papier
zur rechtzeitigen Freigabe der Werkplanung durch Architekten innerhalb 30 Tage nach Auftragserteilung vorzulegen
Menge: 1 Stk

**5.20 besonderer Schutz von Bauteilen**
besonderer Schutz von Bauteilen wie Fußböden, Wände, sowie staubdichtes abkleben von von historischen Einbauten,
Bautenschutzfolie mindestens 2 mm festverklebt und nach Beendigung der Leistungen wieder entfernen und Folie entsorgen
Menge: 1 pau

**5.30 historische Sitzbänke ausbauen, aufarbeiten und Wiedereinbauen**
Historische Sitzbänke nach Plan aufarbeiten
behutsam und komplett störungsfrei ausbauen und zur Wiederverwendung aufbereiten, lagern beim AN und wieder einbauen.
-  Bänke behutsam ausbauen und Einlagerung bei AN
- vorhandenen Farbanstrich komplett entfernen
- defekte Holzteile / Verzierungen ausbessern erneuern
- Verbindungsteile prüfen und im Bedarfsfall erneuern
Vorbereitet für Malerleistungen

Ausführungsort: alle Etagen

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Menge: 33,77 m

**5.40 Musterfläche für Ausbesserung der Verkleidung mit Zierelementen**
Musterfläche 1 m x 1,30 m für die Verkleidung mit Zierelementen (Holzprallwand) nach historischen Vorbild
- verklebte und vernagelte Leisten behutsames ausbauen,
- alte Farbe entfernen,
- Holzschäden Fehlstellen sach- und fachgemäß reparieren,
- Holzwerkstoffplatte abbauen
- neue Unterkonstruktion Lattung 6/4 neu aufbauen
- anbringen einer Multiporplatte D=1,5 cm
- für Farbauftrag fertig gestellt
- Erneuerung der Unterkonstruktion, Höhe bis ca. 1,30 m, nach historischem Vorbild

Ausführungsort: Hallen 2 x EG und 2 x OG
Menge: 4 Stk

**5.50 Ausbesserung Schäden der Verkleidung mit Zierelementen**
Ausbau und Wiedereinbau / Ergänzung / Ausbesserung der Verkleidung mit Zierelementen nach historischen Vorbild

- behutsames ausbauen,
- Farbe entfernen,
- Holzschäden Fehlstellen sachgemäß reparieren,
- Vorbereitet für Malerleistungen
Erneuerung Unterkonstruktion, Höhe bis ca. 1,30 m, nach historischem Vorbild

Ausführungsort: Hallen EG und OG

Position senkrechte Kanten:
Winkelprofil aus Hartholz - mit Rundung 2 mm, ca. 117cm

Einbauort: Halle EG und OG

Hinweis Holzvertäfelung
Dem Leistungsverzeichnis liegen Fotos bei, auf eine detaillierte Beschreibung wird daher an dieser Stelle verzichtet.
Die hölzernen Wandverkleidungen der beiden Turnhallen sind, entsprechend der veränderten Kubatur durch die Innendämmung, anzupassen.
Hierzu soll auch eine Musterfläche angelegt werden zur Freigabe der unteren Denkmalschutzbehörde.
Unteres und oberes Abschlussbrett ist zu erneuern.

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Menge: 105,6 m

**5.60 Innenfensterbank Holz, 20x150mm**
Innenfensterbank, aus Hartholz, Kanten 2 mm gerundet,
Ausführung: kipp- und trittsicher
Farbe: weiss lackiert
Dicke: 20 mm
Breite: ca. 150 mm
Länge: ca. 1,20 m
Befestigung auf Innendämmung und Holzunterkonstruktion
Innenkannte bündig
Kanten mit mind. 2 mm Radius gerundet

Aufmaß zur Kontrolle der angegebenen Maße/ Bestell- und Einbaumaße durch den AN  erforderlich.
Menge: 55 m

**5.70 Türstopper Kunstoff Wand**
Türstopper ("Bumsinchen") aus Kunststoff, weiß,
(einfache Form) für Wandmontage, geschraubt,
Durchmesser : ca. 4 cm,
Einbauort : nach Wunsch des AG

Ausführungsort: EG und OG

Angebotenes Fabrikat:
Menge: 30 Stk

**5.80 nachträgliches Abdichten von Anschlussfugen an Türen mit Silikon**
nachträgliches Abdichten von Anschlussfugen an den Türen mit Silikon

Vorgehensweise:
Reinigen der Haftflächen: Vor der Abdichtung müssen die Fugen gründlich gereinigt werden, um eine gute Haftung des Dichtstoffes zu gewährleisten.

Abkleben der Fugenränder:
Um saubere Ränder zu erhalten, werden die Fugenränder abgeklebt.

Hinterfüllen:
Bei größeren Fugen ein Hinterfüllmaterial (Rundschnur) einbringen, um die Materialmenge des Dichtstoffes zu reduzieren und die richtige Fugentiefe zu gewährleisten.

Einbringen des Dichtstoffes:
Der Dichtstoff wird mit einer Kartuschenpistole oder einem anderen geeigneten Werkzeug in die Fuge eingebracht.

Glätten der Oberfläche:
Die Oberfläche des Dichtstoffes wird mit einem Fugenglätter oder einem feuchten Finger geglättet, um eine glatte und gleichmäßige Oberfläche zu erhalten. Es sind keine optischen Ansätze oder Übergänge zulässig.

Entfernen der Abdeckbänder:
Nach dem Aushärten des Dichtstoffes werden die Abdeckbänder entfernt.

Angebotenes Fabrikat:
Menge: 55 m

**5.90 nachträgliches Abdichten von Anschlussfugen mit Acryl**
nachträgliches Abdichten von Anschlussfugen an den Türen mit Acryl

Vorgehensweise:
Reinigen der Haftflächen: Vor der Abdichtung müssen die Fugen gründlich gereinigt werden, um eine gute Haftung des Dichtstoffes zu gewährleisten.

Abkleben der Fugenränder:
Um saubere Ränder zu erhalten, werden die Fugenränder abgeklebt.

Hinterfüllen:
Bei größeren Fugen ein Hinterfüllmaterial (Rundschnur) einbringen, um die Materialmenge des Dichtstoffes zu reduzieren und die richtige Fugentiefe zu gewährleisten.

Einbringen des Dichtstoffes:
Der Dichtstoff wird mit einer Kartuschenpistole oder einem anderen geeigneten Werkzeug in die Fuge eingebracht.

Glätten der Oberfläche:
Die Oberfläche des Dichtstoffes wird mit einem Fugenglätter oder einem feuchten Finger geglättet, um eine glatte und gleichmäßige Oberfläche zu erhalten. Es sind keine optischen Ansätze oder Übergänge zulässig.

Entfernen der Abdeckbänder:
Nach dem Aushärten des Dichtstoffes werden die Abdeckbänder entfernt.

Angebotenes Fabrikat:
Menge: 100 m

**5.100 nachträgliches Abdichten von Anschlussfugen mit Acryl F30 Brandschutz**
Abdichtung von Bauteilfugen in Innenwänden,
Untergrund 1. Fugenflanke Mauerwerk,
Untergrund 2. Fugenflanke Mauerwerk,
mit Fugendichtstoff, Basis Acrylatdispersion,
Farbton weiß,
Verhältnis Fugenbreite zu Dichtstofftiefe 1:1, einschl. chemischer Vorreinigung, einschl. systemgebundenem Primer und Hinterfüllmaterial,
als Brandschutzdichtschnur nach erfolgter Systemprüfung, Feuerwiderstandsklasse F 30 DIN 4102-2,
Nachweis ist in der Dokumentation mit zu üebergeben
Menge: 30 m

**5.110 Aufarbeitung Innenfenster**
Innenfenster ausbauen und aufarbeiten
- Reinigen des Untergrundes von groben Verschmutzungen wie Farbreste und Öle, entfernen von Beschichtungen
- Mattschleifen von Untergründen und Altbeschichtigungen
- Ausbessern von umfangreichen Schäden in der Altbeschichtung und im Untergrund. Vorbehandeln ungeeigneter Untergründe durch Hochdruckreinigen, aufrauen oder anlaugen,
- Entfernen von Algen- und Pilz- Nässebefall,
- Austausch der Glasscheiben mit ESG - Sicherheitsglas satiniert
Größe des Fensters 0,92 x 0,72 m
Vorbereitet für Malerleistungen

Ausführungsort:
EG Raum 0.04
OG Raum 2.04
Menge: 2 Stk

**5.120 Abnahme und Inbetriebnahme Brandschutztüren**
Abnahme durch einen behördlich anerkannten Sachverständigen und Inbetriebnahme der Brandschutztüren mit allen Einbauteilen,  einschl. Übergabe Prüfbericht/ Abnahmeprotokoll und Dokumentation.
Die Prüfung ist darüber hinaus im Prüfbuch zu vermerken
Das Prüfbuch ist vor der Abnahme zur Dokumentation zu übergeben
Menge: 1 pau

**5.130 Dokumentation**
Folgende Dokumentionen sind geschuldete Leistung und vor der Abnahme
2 x in Papierform und 1 x Digital als pdf beizubringen :
-Prüfzeugnisse/ Prüfberichte und Zulassungen für eingesetzte Materialien
-Lieferscheine, Qualitätsnachweise für eingesetzte Materialien
-Bedienungs- und Wartungsanleitungen
- Produktdatenblätter
- bei Farben Liste mit Farbnummer sowie verwendetes Material
Brandschutzdokumentation ( inkl. Fotodokumentation)
-Fachunternehmer- und Fachbauleitererklärungen, Konformitätserklärungen, Bautages- und Arbeitsberichte sind arbeitstäglich zu führen und mindestens wöchentlich der Bauleitung des Auftraggebers zu übergeben.
Menge: 1 pau

**5.140 Wartung und Instandsetzungen Autom. Türanlagen, T30 und Feststellanlagen**
Es ist beabsichtigt, dem Auftragnehmer die Wartung für den Zeitraum der Gewährleistung zu übertragen. Der Auftragnehmer ist verpflichtet, bis spätestens zur Bauabnahme mit dem Auftraggeber einen Wartungsvertrag abzuschließen.
Die Wartung wird in die Wertung einbezogen. Der Wartungsvertrag wird für die Dauer der Gewährleistung abgeschlossen.
Die Beauftragung erfolgt nicht zusammen mit den Bauleistungen, sondern zu einem späteren Zeitpunkt, spätestens vor der Bauabnahme
Bei der Kalkulation der Wartungskosten sind alle Wartungsarbeiten zu berücksichtigen. Wartungsintervalle gemäß gesetzlicher Vorschrift.
Gewartet werden Wartung und Instandsetzungsarbeiten der  Automatischen Türanlagen,  T30 und Feststellanlagen welche vom AN verbaut wurden
Wartungsintervall : z.B. 1x jährlich
Anzahl: 4 (während der Gewährleistungszeit)

Wartungsvertrag nach baulicher Abnahme durch Bauherr, im Zeitraum der Gewährleistung nach dem Vertrag ( 4 Jahre gemäß VOB 2019 Teil B § 13)
im Preis ist einzukalkulieren An- Abfahrten
Termine für Arbeitsbeginn und Arbeitsende sind mit dem Hausmeister abzustimmen.

Bei den Auslösegeräten ist zu prüfen, ob das Branderkennungselement unbeschädigt, sauber und voll funktionsfähig ist; bei Erfordernis reinigen.
Vorschriftsmäßige Installation/Übereinstimmung mit dem Zulassungsbescheid.
Rauchauslösung mit Prüfgas
Handauslösung
Auslösung durch Stromausfall/ - Unterbrechung
Prüfung der Öffnungs- / und Schließmechanismen, Schließfolgeregelung/Schließkraft.
Prüfung der Türbänder.
Sicherungsbolzen im Bandbereich prüfen.
Alle Türdichtungen, Schwellendichtung, absenkbar.
Verglasungen incl. Dichtungsbänder.
Kontrolle sämtlicher Sicherheits- und Steuerungseinrichtungen ( Stromversorgung, Steuerleitungen usw. )
Alle Ergebnisse und Maßnahmen bzgl. Prüfung und Wartung
der jeweiligen Türanlage sind in das Kontrollbuch einzutragen.

Instandsetzungsarbeiten nach Wartung der geprüften Türen
 - Nachjustieren der Schraubenverbindungen
-  Beschläge nachjustieren, nachfetten
-  Bodendichtungen einstellen
-  Schließkraft der Selbstschließfunktion einstellen
-  Obertürschließer einstellen
-  Tür mit Aufhaltefunktion: Öffnungswinkel der Standflügel einstellen
einschl. Bereitstellung der erforderlichen Schmierstoffe, Reinigungsmittel, Kleinteile.
Menge: 1 pau

USt %: 19
